# Schleuse Zerben Instandsetzung Klapptorlagerung
Angebotsaufforderung (GAEB DA XML 3.2, DA83)
Projekt: 816W426B021
Währung: EUR
Nebenangebote zugelassen: ja
Auftraggeber: WSA Spree-Havel, Standort Berlin, Mehringdamm 129, 10965 Berlin, Telefon 030 69532-0, E-Mail wsa-spree-havel@wsv.bund.de
Erstellt mit: GXML Toolbox V3.3 R20210630, iTWO_64 V10.0.894, 25.02.2026

## EHK Instandsetzung Klapptorlagerung
Datum: 25.02.2026

### Abschnitt 1 Instandsetzung

*Hinweis: Hinweis*
Bei der Bauwerksinspektion in 2014 und 2021 wurden massive Schäden an der Klapptorlagerung festgestellt, die mit dieser Maßnahme beseitigt werden sollen.
Die vorhandenen beidseitigen Koppelstangen sollen demontiert und erneuert werden. Die Verbindungsbolzen und Buchsen werden erneuert und die zugehörigen Lager aufgearbeitet. Die Maßnahme soll innerhalb der Sperrzeit für die Bauwerksinspektion 2026 durchgeführt werden (17.08.2026 bis 30.09.2026).

#### Unterabschnitt 1.1 LB 202

**1.1.10 Ausführungsunterlagen aufstellen**
*** Pauschalposition
Ausführungsunterlagen mit allen für
die Prüfung, Fertigung, Montage, Inbetriebsetzung
und dem Betrieb erforderlichen Angaben und
Darstellungen aufstellen
für Konstruktionen des Stahl-/Stahlwasserbaus
Lieferung digital in Vektorformat/Version = AutoCad DWG
Lieferung im Archiv-/Druckformat = PDF, Version A-1
Medium für Datenübergabe = USB-Stick
Lieferung auf Papier, weiß, Anzahl 2fach
Menge: 1,000 Psch
Leistungsbereichkatalog: 202

**1.1.20 Bestandsunterlagen aufstellen**
*** Pauschalposition
Bestandszeichnungen aus den Ausführungszeichnungen/
-unterlagen entwickeln und aufstellen
Temporäre Bauteile, die verbleiben, sind darzustellen
für Konstruktionen des Stahl-/Stahlwasserbaus
Lieferung digital in Vektorformat/Version = AutoCad DWG
Lieferung im Archiv-/Druckformat = PDF, Version A-1
Medium für Datenübergabe = USB Stick
Lieferung auf Papier, weiß, Anzahl 2fach
Menge: 1,000 Psch
Leistungsbereichkatalog: 202

**1.1.30 Berechnung von Anstrichflächen aufstellen**
*** Pauschalposition
Berechnungen von Anstrichflächen getrennt nach
Korrosionsschutzsystemen und Bauteilen aufstellen
für die neue Klapptorlagerung (Koppelstange und
Anbauteile)
Lieferung im Archiv-/Druckformat = PDF, Version A-1
Medium für Datenübergabe = USB-Stick
Lieferung auf Papier, weiß, Anzahl 2fach
Menge: 1,000 Psch
Leistungsbereichkatalog: 202

**1.1.40 Bauzeitenplan aufstellen**
*** Pauschalposition
Bauzeitenplan mit einer Aufgliederung in Planung,
Lieferung, Herstellung, ggf. Montage und Erprobung nach
Abschnitten des LV prüffähig aufstellen.
Abhängigkeiten der Vorgänge darstellen.
Vereinbarte Termine und Abläufe berücksichtigen
für alle Leistungen des LV
Lieferung im Archiv-/Druckformat = PDF, Version A-1
Medium für Datenübergabe = USB-Stick
Lieferung auf Papier, weiß, Anzahl 4fach
Menge: 1,000 Psch
Leistungsbereichkatalog: 202

#### Unterabschnitt 1.2 LB 204

**1.2.10 Baustelle einrichten**
*** Pauschalposition
Baustelle für die vertragsgemäße Durchführung der
Bauleistungen einrichten.
Soweit nicht für bestimmte Leistungen das Einrichten
der Baustelle als besonderer Ansatz im LV enthalten
ist, umfasst die Pauschale die Vergütung der Baustelleneinrichtung einschl. der Geräte, Gerüste und
dgl. für alle Bauleistungen.
Abschläge auf die Pauschale werden nach Leistungsstand der Baustelleneinrichtung vergütet.
sämtlicher Abschnitte des LV.
Einrichtungsfläche nach Leistungsbeschreibung
wird vom AG kostenlos zur Verfügung gestellt.
Zusatzflächen werden vom AN beschafft.
Zufahrt zur Baustelle nach Leistungsbeschreibung
ist vorhanden.
AG stellt Ver- und Entsorgungseinrichtungen nach
Leistungsbeschreibung zur Verfügung.
Vorhalten, Unterhalten und Betreiben der Baustelleneinrichtung einschl. Geräte, Gerüste u. dgl. sind, soweit
nicht in der Pauschale enthalten, in die Einheitspreise
der betreffenden Teilleistungen einzurechnen.
Menge: 1,000 Psch
Leistungsbereichkatalog: 204

**1.2.20 Baust.einrichtung vorhalten u. betreiben**
Baustelleneinrichtung vorhalten, unterhalten und betreiben. Außer den vollen Monaten werden Teilzeiten
nach Tagen zu 1/30 des Einheitspreises vergütet.
Menge: 1,000 Mt
Leistungsbereichkatalog: 204

**1.2.30 Baustelle räumen**
*** Pauschalposition
Baustelle räumen. Soweit nicht für bestimmte Leistungen
das Räumen der Baustelle als besonderer Ansatz
enthalten ist, umfasst die Pauschale die Vergütung
der Baustellenräumung für alle Leistungen.
sämtlicher Abschnitte des LV.
Menge: 1,000 Psch
Leistungsbereichkatalog: 204

#### Unterabschnitt 1.3 LB 216

**1.3.10 Demontage der Anlagen Nord- und Südseite der Nordkammer**
*** Pauschalposition
Vorhandene Anlagen gemäß Leistungsbeschreibung
demontieren.
Demontage Koppelstange inkl. Anbauteile, Achshalter,
Verbindungsbolzen, Buchsen und Verbindungsmittel
System = Klapptorlagerung
Demontierte schadstofffreie Teile gehen in das Eigentum
des AN über.
Verladung auf LKW des AG.
Menge: 1,000 Psch
Leistungsbereichkatalog: 216

**1.3.20 Lagerungs-u.Führungskonstruktion herstellen u.montieren**
Lauf- und Führungseinrichtungen und/oder Lagerteile
für Verschluss mit Lager-, Lagerunterstützungs- und
Befestigungskonstruktion einschließlich aller festen
und nachstellbaren Verankerungen, den erforderlichen
Verbindungen, einschließlich aller erforderlichen
Dichtungen sowie Ein- und Ausbauvorrichtungen für den
Reparaturfall mit allen Zubehörteilen entsprechend
statischen und konstruktiven Erfordernissen gemäß
Leistungsbeschreibung herstellen, liefern
und montieren.
Materialzeugnisse nach ZTV-W 216/1.
Für Klapptorlagerung (Koppelstange, Anbauteile,
Achshalter, Verbindungsbolzen, Buchsen, Verbindungsmittel)
Menge: 2,000 St
Leistungsbereichkatalog: 216

**1.3.30 Lagergehäuse aufarbeiten**
*** Grundposition ZZ 1.0
Lagergehäuse an der Verbindungstelle zur Koppelstange vor Ort ausspindeln, aufschweißen und nachspindeln
Menge: 2,000 St

**1.3.40 Lagergehäuse aufarbeiten**
*** Wahlposition ZZ 1.1
Lagergehäuse an der Verbindungstelle zur Koppelstange abtrennen, Neuteil liefern und anschweißen
Menge: 2,000 St

**1.3.50 Opferanoden demontieren (4 Stück je Seite)**
Vorhandenen Opferanoden demontieren und entsorgen
Menge: 8,000 St

**1.3.60 beigestellte Opferanoden montieren (4 Stück je Seite)**
vom AG bereitgestellte Opferanoden montieren
Menge: 8,000 St

#### Unterabschnitt 1.4 LB 218

**1.4.10 Stahlkonstruktion beschichten**
Stahlkonstruktion nach Leistungsbeschreibung des AG mit
Beschichtungssystem, lt. "Liste der empfohlenen Be-
schichtungssysteme für den Stahlwasserbau" (www.baw.de)
versehen.
Kanten, Ecken, Schweißnähte, Niet- und Schraubenverbindungen sowie schwer zugängliche Bereiche vorstreichen.
Angaben im Bieterangaben-Verzeichnis über
Stofflieferbezeichnung '....................................................'
.
Bauteil = Koppelstangen
Gesamtfläche.
Zwei Grundbeschichtungen im Werk.
Deckbeschichtung im Werk.
Beschichtungssystem Nr. 9.
Menge: 10,000 m2
Leistungsbereichkatalog: 218

**1.4.20 Stahlkonstruktion beschichten**
Stahlkonstruktion nach Leistungsbeschreibung des AG mit
Beschichtungssystem, lt. "Liste der empfohlenen Be-
schichtungssysteme für den Stahlwasserbau" (www.baw.de)
versehen.
Kanten, Ecken, Schweißnähte, Niet- und Schraubenverbindungen sowie schwer zugängliche Bereiche vorstreichen.
Angaben im Bieterangaben-Verzeichnis über
Stofflieferbezeichnung '....................................................'
.
Bauteil = Klapptorlagerung unten
Gesamtfläche.
Zwei Grundbeschichtungen auf Baustelle.
Zwischenbeschichtung/en und Deckbeschichtung auf der
Baustelle.
Beschichtungssystem Nr. 9.
Menge: 10,000 m2
Leistungsbereichkatalog: 218

**1.4.30 Strahlmittelabfälle transportieren**
StL-Nr. 1121876099
Nicht gefährliche Strahlmittelabfälle (Abfallschlüssel
120117), bestehend aus verbrauchten Strahlmitteln,
Korrosionsprodukten und Altbeschichtungen aufnehmen, in
vom AN bereitgestelltes, geschlossenes Behältnis verbringen und zur in der Leistungsbeschreibung genannten
Deponie oder Wiederverwertungsanlage transportieren,
einschließlich aller Zwischentransporte auf der
Baustelle.
Behältnis = 'nach Wahl AN'
Menge: 0,500 t
Leistungsbereichkatalog: 218
